# LV Stelzlager Professional
Leistungsbeschreibung (GAEB DA XML 3.2, DA81)
Währung: EUR
Abgabeort: Submissionsort
Auftraggeber: Auftraggeber
Ausführungsort: Ausführungsort
Erstellt mit: 4 221215, NOVA AVA, 19.01.2023

## Vorbereitung des Untergrundes
Der Untergrund für die Stelzlagerverlegung muss tragfähig und eben sein.
Etwaige Unebenheiten sind vorher zu beseitigen.

## LV Professional: LV für selbstnivellierende Stelzlager Professional
Datum: 15.11.2022

### Bereich 1 Erstellung Terrassen-Unterkonstruktion mit Einzelpositionen

#### Abschnitt 1.1 Verlegung von Stelzlagern mit selbstnivellierendem Kopf

**1.1.10 Verlegung von Platten auf selbstnivellierenden Stelzlagern 2,8 - 4,3cm**
Lieferung und Montage von Platten auf stufenlos höhenverstellbaren, selbstnivellierenden Stelzlagern im Verstellbereich 28-43 mm auf bauseits vorbereitetem tragfähigem Untergrund. Inkludiert sind alle Erschwernisse zum Anarbeiten zu aufgehenden oder anschließenden Bauteilen.

Geeignet für alle Plattenbeläge (Feinsteinzeugplatten ab Stärke 2cm, Natursteinplatten ab Stärke 4cm, Betonplatten ab Stärke 4cm).
Stufenlos höhenverstellbar mit einer Fugenstärke von 2mm oder 4mm nach Wahl des Auftraggebers.
Bei aufgelegten Platten nachträglich mittels Schlüssels höhenverstellbar (bei Fuge 4mm)
Für die Randausbildung kann die Basis des Stelzlagers zugeschnitten werden.

Verlegtes Plattenformat (bitte Format eintragen): x x
Professionelles Planungsprogramm '3D-Konfigurator' für alle Belagsarten, Grundrisse und Höhenbereiche ist unter https://www.ceratrends.com abrufbar (keine Registrierung notwendig)
Plattentype ist in eigener Position auszuschreiben

Technische Daten Stelzlager:
Verstellbereich: 28-43mm
Neigungsbereich: +/-5°
Kopfausführung: nivellierend und bei Bedarf mittels Drehring fixierbar
UV- und Witterungsbeständig
Temperatur-Einsatzbereich: -30° bis +80°
Durchmesser Boden: mind. 200mm
Durchmesser Kopf: mind. 120mm
Statische Bruchtlast: mind. 1,4 Tonnen p. Stelzlager
Material Basis: Polypropylen
Material Kopf: Bakelit
Plattenauflage: inclusive Anti-Rutsch- und Anti-Akustik-Auflage mit integrierten Fugenkreuzen (einzeln abtrennbar)
Erzeugnis: Stelzlager 'Professional' oder technisch gleichwertig

Liefernachweis / Vertrieb:
Fa. Ceratrends GmbH
Willersdorf 6a
4203 Altenberg
Österreich
Mail: office@ceratrends.com
Weitere technische Infos unter: https://www.ceratrends.com
Tel.: +43 7230 20545

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Menge: 1,000 m2

**1.1.20 Verlegung von Platten auf selbstnivellierenden Stelzlagern 4,3 - 5,8cm**
Lieferung und Montage von Platten auf stufenlos höhenverstellbaren, selbstnivellierenden Stelzlagern im Verstellbereich 43-58 mm auf bauseits vorbereitetem tragfähigem Untergrund. Inkludiert sind alle Erschwernisse zum Anarbeiten zu aufgehenden oder anschließenden Bauteilen.

Geeignet für alle Plattenbeläge (Feinsteinzeugplatten ab Stärke 2cm, Natursteinplatten ab Stärke 4cm, Betonplatten ab Stärke 4cm). Stufenlos höhenverstellbar mit einer Fugenstärke von 2mm oder 4mm nach Wahl des Auftraggebers.
Bei aufgelegten Platten nachträglich mittels Schlüssels höhenverstellbar (bei Fuge 4mm)
Für die Randausbildung kann die Basis des Stelzlagers zugeschnitten werden

Verlegtes Plattenformat (bitte Format eintragen): x x
Professionelles Planungsprogramm '3D-Konfigurator' für alle Belagsarten, Grundrisse und Höhenbereiche ist unter https://www.ceratrends.com abrufbar (keine Registrierung notwendig)
Plattentype ist in eigener Position auszuschreiben

Technische Daten Stelzlager:
Verstellbereich: 43-58mm
Neigungsbereich: +/-5°
Kopfausführung: nivellierend und bei Bedarf mittels Drehring fixierbar
UV- und Witterungsbeständig
Temperatur-Einsatzbereich: -30° bis +80°
Durchmesser Boden: mind. 190mm
Durchmesser Kopf: mind. 120mm
Statische Bruchtlast: mind. 1,4 Tonnen p. Stelzlager
Material Basis: Polypropylen
Material Kopf: Bakelit
Plattenauflage: inclusive Anti-Rutsch- und Anti-Akustik-Auflage mit integrierten Fugenkreuzen (einzeln abtrennbar)
Erzeugnis: Stelzlager 'Professional' oder technisch gleichwertig

Liefernachweis / Vertrieb:
Fa. Ceratrends GmbH
Willersdorf 6a
4203 Altenberg
Österreich
Mail: office@ceratrends.com
Weitere technische Infos unter: https://www.ceratrends.com
Tel.: +43 7230 20545

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Menge: 1,000 m2

**1.1.30 Verlegung von Platten auf selbstnivellierenden Stelzlagern 5,8 - 8,8cm**
Lieferung und Montage von Platten auf stufenlos höhenverstellbaren, selbstnivellierenden Stelzlagern im Verstellbereich 58-88 mm auf bauseits vorbereitetem tragfähigem Untergrund. Inkludiert sind alle Erschwernisse zum Anarbeiten zu aufgehenden oder anschließenden Bauteilen.

Geeignet für alle Plattenbeläge (Feinsteinzeugplatten ab Stärke 2cm, Natursteinplatten ab Stärke 4cm, Betonplatten ab Stärke 4cm). Stufenlos höhenverstellbar mit einer Fugenstärke von 2mm oder 4mm nach Wahl des Auftraggebers.
Bei aufgelegten Platten nachträglich mittels Schlüssels höhenverstellbar (bei Fuge 4mm)
Für die Randausbildung kann die Basis des Stelzlagers zugeschnitten werden

Verlegtes Plattenformat (bitte Format eintragen): x x
Professionelles Planungsprogramm '3D-Konfigurator' für alle Belagsarten, Grundrisse und Höhenbereiche ist unter https://www.ceratrends.com abrufbar (keine Registrierung notwendig)
Plattentype ist in eigener Position auszuschreiben

Technische Daten Stelzlager:
Verstellbereich: 58-88mm
Neigungsbereich: +/-5°
Kopfausführung: nivellierend und bei Bedarf mittels Drehring fixierbar
UV- und Witterungsbeständig
Temperatur-Einsatzbereich: -30° bis +80°
Durchmesser Boden: mind. 190mm
Durchmesser Kopf: mind. 120mm
Statische Bruchtlast: mind. 1,4 Tonnen p. Stelzlager
Material Basis: Polypropylen
Material Kopf: Bakelit
Erzeugnis: Stelzlager 'Professional' oder technisch gleichwertig

Liefernachweis / Vertrieb:
Fa. Ceratrends GmbH
Willersdorf 6a
4203 Altenberg
Österreich
Mail: office@ceratrends.com
Weitere technische Infos unter: https://www.ceratrends.com
Tel.: +43 7230 20545

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Menge: 1,000 m2

**1.1.40 Verlegung von Platten auf selbstnivellierenden Stelzlagern 8,8 - 11,8cm**
Lieferung und Montage von Platten auf stufenlos höhenverstellbaren, selbstnivellierenden Stelzlagern im Verstellbereich 88-118 mm auf bauseits vorbereitetem tragfähigem Untergrund. Inkludiert sind alle Erschwernisse zum Anarbeiten zu aufgehenden oder anschließenden Bauteilen.

Geeignet für alle Plattenbeläge (Feinsteinzeugplatten ab Stärke 2cm, Natursteinplatten ab Stärke 4cm, Betonplatten ab Stärke 4cm). Stufenlos höhenverstellbar mit einer Fugenstärke von 2mm oder 4mm nach Wahl des Auftraggebers.
Bei aufgelegten Platten nachträglich mittels Schlüssels höhenverstellbar (bei Fuge 4mm)
Für die Randausbildung kann die Basis des Stelzlagers zugeschnitten werden

Verlegtes Plattenformat (bitte Format eintragen): x x
Professionelles Planungsprogramm '3D-Konfigurator' für alle Belagsarten, Grundrisse und Höhenbereiche ist unter https://www.ceratrends.com abrufbar (keine Registrierung notwendig)
Plattentype ist in eigener Position auszuschreiben

Technische Daten Stelzlager:
Verstellbereich: 88-118mm
Neigungsbereich: +/-5°
Kopfausführung: nivellierend und bei Bedarf mittels Drehring fixierbar
UV- und Witterungsbeständig
Temperatur-Einsatzbereich: -30° bis +80°
Durchmesser Boden: mind. 190mm
Durchmesser Kopf: mind. 120mm
Statische Bruchtlast: mind. 1,4 Tonnen p. Stelzlager
Material Basis: Polypropylen
Material Kopf: Bakelit
Plattenauflage: inclusive Anti-Rutsch- und Anti-Akustik-Auflage mit integrierten Fugenkreuzen (einzeln abtrennbar)
Erzeugnis: Stelzlager 'Professional' oder technisch gleichwertig

Liefernachweis / Vertrieb:
Fa. Ceratrends GmbH
Willersdorf 6a
4203 Altenberg
Österreich
Mail: office@ceratrends.com
Weitere technische Infos unter: https://www.ceratrends.com
Tel.: +43 7230 20545

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Menge: 1,000 m2

**1.1.50 Verlegung von Platten auf selbstnivellierenden Stelzlagern 11,8 - 14,8cm**
Lieferung und Montage von Platten auf stufenlos höhenverstellbaren, selbstnivellierenden Stelzlagern im Verstellbereich 118-148 mm auf bauseits vorbereitetem tragfähigem Untergrund. Inkludiert sind alle Erschwernisse zum Anarbeiten zu aufgehenden oder anschließenden Bauteilen.

Geeignet für alle Plattenbeläge (Feinsteinzeugplatten ab Stärke 2cm, Natursteinplatten ab Stärke 4cm, Betonplatten ab Stärke 4cm). Stufenlos höhenverstellbar mit einer Fugenstärke von 2mm oder 4mm nach Wahl des Auftraggebers.
Bei aufgelegten Platten nachträglich mittels Schlüssels höhenverstellbar (bei Fuge 4mm)
Für die Randausbildung kann die Basis des Stelzlagers zugeschnitten werden

Verlegtes Plattenformat (bitte Format eintragen): x x
Professionelles Planungsprogramm '3D-Konfigurator' für alle Belagsarten, Grundrisse und Höhenbereiche ist unter https://www.ceratrends.com abrufbar (keine Registrierung notwendig)
Plattentype ist in eigener Position auszuschreiben

Technische Daten Stelzlager:
Verstellbereich: 118-148mm
Neigungsbereich: +/-5°
Kopfausführung: nivellierend und bei Bedarf mittels Drehring fixierbar
UV- und Witterungsbeständig
Temperatur-Einsatzbereich: -30° bis +80°
Durchmesser Boden: mind. 190mm
Durchmesser Kopf: mind. 120mm
Statische Bruchtlast: mind. 1,4 Tonnen p. Stelzlager
Material Basis: Polypropylen
Material Kopf: Bakelit
Plattenauflage: inclusive Anti-Rutsch- und Anti-Akustik-Auflage mit integrierten Fugenkreuzen (einzeln abtrennbar)
Erzeugnis: Stelzlager 'Professional' oder technisch gleichwertig

Liefernachweis / Vertrieb:
Fa. Ceratrends GmbH
Willersdorf 6a
4203 Altenberg
Österreich
Mail: office@ceratrends.com
Weitere technische Infos unter: https://www.ceratrends.com
Tel.: +43 7230 20545

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Menge: 1,000 m2

**1.1.60 Verlegung von Platten auf selbstnivellierenden Stelzlagern 14,8 - 17,8cm**
Lieferung und Montage von Platten auf stufenlos höhenverstellbaren, selbstnivellierenden Stelzlagern im Verstellbereich 148-178 mm auf bauseits vorbereitetem tragfähigem Untergrund. Inkludiert sind alle Erschwernisse zum Anarbeiten zu aufgehenden oder anschließenden Bauteilen.

Geeignet für alle Plattenbeläge (Feinsteinzeugplatten ab Stärke 2cm, Natursteinplatten ab Stärke 4cm, Betonplatten ab Stärke 4cm). Stufenlos höhenverstellbar mit einer Fugenstärke von 2mm oder 4mm nach Wahl des Auftraggebers.
Bei aufgelegten Platten nachträglich mittels Schlüssels höhenverstellbar (bei Fuge 4mm)
Für die Randausbildung kann die Basis des Stelzlagers zugeschnitten werden

Verlegtes Plattenformat (bitte Format eintragen): x x
Professionelles Planungsprogramm '3D-Konfigurator' für alle Belagsarten, Grundrisse und Höhenbereiche ist unter https://www.ceratrends.com abrufbar (keine Registrierung notwendig)
Plattentype ist in eigener Position auszuschreiben

Technische Daten Stelzlager:
Verstellbereich: 148-178mm
Neigungsbereich: +/-5°
Kopfausführung: nivellierend und bei Bedarf mittels Drehring fixierbar
UV- und Witterungsbeständig
Temperatur-Einsatzbereich: -30° bis +80°
Durchmesser Boden: mind. 190mm
Durchmesser Kopf: mind. 120mm
Statische Bruchtlast: mind. 1,4 Tonnen p. Stelzlager
Material Basis: Polypropylen
Material Kopf: Bakelit
Plattenauflage: inclusive Anti-Rutsch- und Anti-Akustik-Auflage mit integrierten Fugenkreuzen (einzeln abtrennbar)
Erzeugnis: Stelzlager 'Professional' oder technisch gleichwertig

Liefernachweis / Vertrieb:
Fa. Ceratrends GmbH
Willersdorf 6a
4203 Altenberg
Österreich
Mail: office@ceratrends.com
Weitere technische Infos unter: https://www.ceratrends.com
Tel.: +43 7230 20545

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Menge: 1,000 m2

**1.1.70 Verlegung von Platten auf selbstnivellierenden Stelzlagern 17,8 - 20,8cm**
Lieferung und Montage von Platten auf stufenlos höhenverstellbaren, selbstnivellierenden Stelzlagern im Verstellbereich 178-208 mm auf bauseits vorbereitetem tragfähigem Untergrund. Inkludiert sind alle Erschwernisse zum Anarbeiten zu aufgehenden oder anschließenden Bauteilen.

Geeignet für alle Plattenbeläge (Feinsteinzeugplatten ab Stärke 2cm, Natursteinplatten ab Stärke 4cm, Betonplatten ab Stärke 4cm). Stufenlos höhenverstellbar mit einer Fugenstärke von 2mm oder 4mm nach Wahl des Auftraggebers.
Bei aufgelegten Platten nachträglich mittels Schlüssels höhenverstellbar (bei Fuge 4mm)
Für die Randausbildung kann die Basis des Stelzlagers zugeschnitten werden

Verlegtes Plattenformat (bitte Format eintragen): x x
Professionelles Planungsprogramm '3D-Konfigurator' für alle Belagsarten, Grundrisse und Höhenbereiche ist unter https://www.ceratrends.com abrufbar (keine Registrierung notwendig)
Plattentype ist in eigener Position auszuschreiben

Technische Daten Stelzlager:
Verstellbereich: 178-208mm
Neigungsbereich: +/-5°
Kopfausführung: nivellierend und bei Bedarf mittels Drehring fixierbar
UV- und Witterungsbeständig
Temperatur-Einsatzbereich: -30° bis +80°
Durchmesser Boden: mind. 190mm
Durchmesser Kopf: mind. 120mm
Statische Bruchtlast: mind. 1,4 Tonnen p. Stelzlager
Material Basis: Polypropylen
Material Kopf: Bakelit
Plattenauflage: inclusive Anti-Rutsch- und Anti-Akustik-Auflage mit integrierten Fugenkreuzen (einzeln abtrennbar)
Erzeugnis: Stelzlager 'Professional' oder technisch gleichwertig

Liefernachweis / Vertrieb:
Fa. Ceratrends GmbH
Willersdorf 6a
4203 Altenberg
Österreich
Mail: office@ceratrends.com
Weitere technische Infos unter: https://www.ceratrends.com
Tel.: +43 7230 20545

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Menge: 1,000 m2

**1.1.80 Verlegung von Platten auf selbstnivellierenden Stelzlagern 20,8 - 23,8cm**
Lieferung und Montage von Platten auf stufenlos höhenverstellbaren, selbstnivellierenden Stelzlagern im Verstellbereich 208-238 mm auf bauseits vorbereitetem tragfähigem Untergrund. Inkludiert sind alle Erschwernisse zum Anarbeiten zu aufgehenden oder anschließenden Bauteilen.

Geeignet für alle Plattenbeläge (Feinsteinzeugplatten ab Stärke 2cm, Natursteinplatten ab Stärke 4cm, Betonplatten ab Stärke 4cm). Stufenlos höhenverstellbar mit einer Fugenstärke von 2mm oder 4mm nach Wahl des Auftraggebers.
Bei aufgelegten Platten nachträglich mittels Schlüssels höhenverstellbar (bei Fuge 4mm)
Für die Randausbildung kann die Basis des Stelzlagers zugeschnitten werden

Verlegtes Plattenformat (bitte Format eintragen): x x
Professionelles Planungsprogramm '3D-Konfigurator' für alle Belagsarten, Grundrisse und Höhenbereiche ist unter https://www.ceratrends.com abrufbar (keine Registrierung notwendig)
Plattentype ist in eigener Position auszuschreiben

Technische Daten Stelzlager:
Verstellbereich: 208-238mm
Neigungsbereich: +/-5°
Kopfausführung: nivellierend und bei Bedarf mittels Drehring fixierbar
UV- und Witterungsbeständig
Temperatur-Einsatzbereich: -30° bis +80°
Durchmesser Boden: mind. 190mm
Durchmesser Kopf: mind. 120mm
Statische Bruchtlast: mind. 1,4 Tonnen p. Stelzlager
Material Basis: Polypropylen
Material Kopf: Bakelit
Plattenauflage: inclusive Anti-Rutsch- und Anti-Akustik-Auflage mit integrierten Fugenkreuzen (einzeln abtrennbar)
Erzeugnis: Stelzlager 'Professional' oder technisch gleichwertig

Liefernachweis / Vertrieb:
Fa. Ceratrends GmbH
Willersdorf 6a
4203 Altenberg
Österreich
Mail: office@ceratrends.com
Weitere technische Infos unter: https://www.ceratrends.com
Tel.: +43 7230 20545

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Menge: 1,000 m2

**1.1.90 Verlegung von Platten auf selbstnivellierenden Stelzlagern 23,8 - 26,8cm**
Lieferung und Montage von Platten auf stufenlos höhenverstellbaren, selbstnivellierenden Stelzlagern im Verstellbereich 238-268 mm auf bauseits vorbereitetem tragfähigem Untergrund. Inkludiert sind alle Erschwernisse zum Anarbeiten zu aufgehenden oder anschließenden Bauteilen.

Geeignet für alle Plattenbeläge (Feinsteinzeugplatten ab Stärke 2cm, Natursteinplatten ab Stärke 4cm, Betonplatten ab Stärke 4cm). Stufenlos höhenverstellbar mit einer Fugenstärke von 2mm oder 4mm nach Wahl des Auftraggebers.
Bei aufgelegten Platten nachträglich mittels Schlüssels höhenverstellbar (bei Fuge 4mm)
Für die Randausbildung kann die Basis des Stelzlagers zugeschnitten werden

Verlegtes Plattenformat (bitte Format eintragen): x x
Professionelles Planungsprogramm '3D-Konfigurator' für alle Belagsarten, Grundrisse und Höhenbereiche ist unter https://www.ceratrends.com abrufbar (keine Registrierung notwendig)
Plattentype ist in eigener Position auszuschreiben

Technische Daten Stelzlager:
Verstellbereich: 238-268mm
Neigungsbereich: +/-5°
Kopfausführung: nivellierend und bei Bedarf mittels Drehring fixierbar
UV- und Witterungsbeständig
Temperatur-Einsatzbereich: -30° bis +80°
Durchmesser Boden: mind. 190mm
Durchmesser Kopf: mind. 120mm
Statische Bruchtlast: mind. 1,4 Tonnen p. Stelzlager
Material Basis: Polypropylen
Material Kopf: Bakelit
Plattenauflage: inclusive Anti-Rutsch- und Anti-Akustik-Auflage mit integrierten Fugenkreuzen (einzeln abtrennbar)
Erzeugnis: Stelzlager 'Professional' oder technisch gleichwertig

Liefernachweis / Vertrieb:
Fa. Ceratrends GmbH
Willersdorf 6a
4203 Altenberg
Österreich
Mail: office@ceratrends.com
Weitere technische Infos unter: https://www.ceratrends.com
Tel.: +43 7230 20545

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Menge: 1,000 m2

**1.1.100 Verlegung von Platten auf selbstnivellierenden Stelzlagern 26,8 - 29,8cm**
Lieferung und Montage von Platten auf stufenlos höhenverstellbaren, selbstnivellierenden Stelzlagern im Verstellbereich 268-298 mm auf bauseits vorbereitetem tragfähigem Untergrund. Inkludiert sind alle Erschwernisse zum Anarbeiten zu aufgehenden oder anschließenden Bauteilen.

Geeignet für alle Plattenbeläge (Feinsteinzeugplatten ab Stärke 2cm, Natursteinplatten ab Stärke 4cm, Betonplatten ab Stärke 4cm). Stufenlos höhenverstellbar mit einer Fugenstärke von 2mm oder 4mm nach Wahl des Auftraggebers.
Bei aufgelegten Platten nachträglich mittels Schlüssels höhenverstellbar (bei Fuge 4mm)
Für die Randausbildung kann die Basis des Stelzlagers zugeschnitten werden

Verlegtes Plattenformat (bitte Format eintragen): x x
Professionelles Planungsprogramm '3D-Konfigurator' für alle Belagsarten, Grundrisse und Höhenbereiche ist unter https://www.ceratrends.com abrufbar (keine Registrierung notwendig)
Plattentype ist in eigener Position auszuschreiben

Technische Daten Stelzlager:
Verstellbereich: 268-298mm
Neigungsbereich: +/-5°
Kopfausführung: nivellierend und bei Bedarf mittels Drehring fixierbar
UV- und Witterungsbeständig
Temperatur-Einsatzbereich: -30° bis +80°
Durchmesser Boden: mind. 190mm
Durchmesser Kopf: mind. 120mm
Statische Bruchtlast: mind. 1,4 Tonnen p. Stelzlager
Material Basis: Polypropylen
Material Kopf: Bakelit
Plattenauflage: inclusive Anti-Rutsch- und Anti-Akustik-Auflage mit integrierten Fugenkreuzen (einzeln abtrennbar)
Erzeugnis: Stelzlager 'Professional' oder technisch gleichwertig

Liefernachweis / Vertrieb:
Fa. Ceratrends GmbH
Willersdorf 6a
4203 Altenberg
Österreich
Mail: office@ceratrends.com
Weitere technische Infos unter: https://www.ceratrends.com
Tel.: +43 7230 20545

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Menge: 1,000 m2

**1.1.110 Randausführung mittels Randabschluss-Clips**
Ausführung eines fachgerechten Randabschlusses mittels Randabschluss-Clip aus Edelstahl 1.4301.
Der Randabschluss-Clip wird an das äußerste Stelzlager aufgelegt und am aufgehenden Rand bzw. Mauerwerk stumpf angeschlagen.
Die zu verlegende Platte wird dann auf den Randabschluss-Clip aufgelegt sodass keine Berührung
zwischen Platte und aufgehendem Mauerwerk erfolgen kann.

Professionelles Planungsprogramm '3D-Konfigurator' für alle Belagsarten, Grundrisse und Höhenbereiche ist unter https://www.ceratrends.com abrufbar (keine Registrierung notwendig)

Technische Daten:
Abmessungen: 150 x 50 x 1,5mm
Material: Edelstahl 1.4301

Liefernachweis / Vertrieb:
Fa. Ceratrends GmbH
Willersdorf 6a
A-4203 Altenberg
Österreich
Mail: office@ceratrends.com
Infos unter: https://www.ceratrends.com
Tel.: +43 7230 20545

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Menge: 1,000 lfm

**1.1.120 Ausführung einer Randverkleidung**
Ausführung einer fachgerechten Rand-Verkleidung mittels Randabschluss-Verkleidung aus Aluminium pulverbeschichtet für Stelzlager der Serie 'Professional'.
Die Randabschluss-Verkleidung wird auf die äußerste Stelzlager-Reihe aufgelegt und mittels der aufliegenden Platte fixiert. Zusätzlich kann eine Verklebung der Randverkleidung mittels geeignetem Montagekleber erfolgen.

Längsverbindung zwischen einzelnen Verkleidungen mittels Längsverbinder; Eckausführung mittels Eckverbinder

Professionelles Planungsprogramm '3D-Konfigurator' für alle Belagsarten, Grundrisse und Höhenbereiche ist unter https://www.stelzlager-technik.com abrufbar (keine Registrierung notwendig)

Technische Daten:
Abmessungen: 6cm (8cm / 10cm / 12cm) x 270 cm
Material: Aluminium pulverbeschichtet (Farben: Anthrazit matt / Pastellgrau glänzend)

Liefernachweis / Vertrieb:
Fa. Ceratrends GmbH
Willersdorf 6a
A-4203 Altenberg
Österreich
Mail: office@ceratrends.com <mailto:office@ceratrends.com> oder office@stelzlager-technik.com <mailto:office@stelzlager-technik.com>
Infos unter: <https://www.stelzlager-technik.com>
Tel.: +43 7230 20545

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Menge: 1,000 lfm

**1.1.130 Ausführung einer Randverkleidung mittels Randprofilen**
Ausführung einer fachgerechten Rand-Verkleidung mittels Randabschluss-Profiles aus [Edelstahl / Aluminium pulverbeschichtet] für Stelzlager der Serie 'Professional'.
Eckausführung mittels vorgefertigter 90°-Ecke

Das Randabschluss-Profil wird auf die äußerste Stelzlager-Reihe aufgelegt und mittels der aufliegenden Platte fixiert.
Am unteren Rand wird ein unterer Setzstufen-Clip unter das Stelzlager gelegt und fixiert.
Die vertikale Randverkleidung in der Stärke 20mm (+/- 1mm) wird auf das benötigte Maß zugeschnitten und zwischen Randprofil und dem unteren Setzstufen-Anschluss-Clips eingefügt.

Professionelles Planungsprogramm '3D-Konfigurator' für alle Belagsarten, Grundrisse und Höhenbereiche ist unter https://www.stelzlager-technik.com abrufbar (keine Registrierung notwendig).

Technische Daten:
Material: Aluminium pulverbeschichtet oder Edelstahl 1.4301 gebürstet
Farbe nach Wahl des AG bei Material Aluminium pulverbeschichtet: Anthrazit matt / Pastellgrau glänzend / Schwarz Matt / Antikweiss

Liefernachweis / Vertrieb:
Fa. Ceratrends GmbH
Willersdorf 6a
A-4203 Altenberg
Österreich
Mail: office@ceratrends.com
Weitere Infos unter: https://www.ceratrends.com
Tel.: +43 7230 20545

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Menge: 1,000 lfm

**1.1.140 Ausführung einer Randverkleidung mittels Randclips**
Ausführung einer fachgerechten Rand-Verkleidung mittels oberer und unterer Setzstufen-Anschluss-Clips aus Edelstahl 1.4301 für Stelzlager der Serie 'Professional'.
Die oberen und unteren Setzstufen-Anschluss-Clips werden an das äußerste Stelzlager gemäß Beschreibung des Herstellers befestigt.
Die vertikale Stufenplatte in der Stärke 20mm (+/- 1mm) wird auf das benötigte Maß zugeschnitten und zwischen oberem und unteren Setzstufen-Anschluss-Clips eingefügt.

Professionelles Planungsprogramm '3D-Konfigurator' für alle Belagsarten, Grundrisse und Höhenbereiche ist unter https://www.stelzlager-technik.com abrufbar (keine Registrierung notwendig).

Technische Daten:
Abmessungen: gem. Hersteller
Material: Edelstahl 1.4301

Liefernachweis / Vertrieb:
Fa. Ceratrends GmbH
Willersdorf 6a
A-4203 Altenberg
Österreich
Mail: office@ceratrends.com
Infos unter: https://www.ceratrends.com
Tel.: +43 7230 20545

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Menge: 1,000 lfm

**1.1.150 Ausgleich von Boden-Unebenheiten mittels Bautenschutz-Pads**
Ausgleich von Bodenunebenheiten mittels Bautenschutz-Pads.
Die Bautenschutz-Pads sind unter die Stelzlager zu legen und gleichen damit geringe Unebenheiten des Untergrundes aus und sorgen für ein flächenbündige Auflage des Stelzlagers.

Technische Daten:
Material: PUR-gebundenes Gummigranulat
Abmessungen: 200 x 200 x 4mm
Maximalbelastung: 13 Tonnen / m2
Flächengewicht: ca. 2,7 kg / m2

Professionelles Planungsprogramm '3D-Konfigurator' für alle Belagsarten, Grundrisse und Höhenbereiche ist unter https://www.ceratrends.com abrufbar (keine Registrierung notwendig)

Liefernachweis / Vertrieb:
Fa. Ceratrends GmbH
Willersdorf 6a
A-4203 Altenberg
Österreich
Mail: office@ceratrends.com
Infos unter: https://www.ceratrends.com
Tel.: +43 7230 20545

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Menge: 1,000 m2

### Bereich 2 Erstellung Terrassen-Unterkonstruktion Gesamt

**2.10 Verlegung von Platten auf Stelzlagern mit selbstnivellierendem Kopf in verschiedenen Bauhöhen**
Lieferung und Montage von Platten auf stufenlos höhenverstellbaren, selbstnivellierenden Stelzlagern im Verstellbereich [28-43mm | 43-58mm | 58-88mm | 88-118mm | 118-148mm | 148-178mm | 178-208mm | 208-238mm | 238-268mm | 268-298mm] auf bauseits vorbereitetem tragfähigem Untergrund.
Inkludiert sind alle Erschwernisse zum Anarbeiten zu aufgehenden oder anschließenden Bauteilen.
Geeignet für alle Plattenbeläge (Feinsteinzeugplatten ab Stärke 2cm, Natursteinplatten ab Stärke 4cm, Betonplatten ab Stärke 4cm).
Stufenlos höhenverstellbar mit einer Fugenstärke von 2mm oder 4mm nach Wahl des Auftraggebers.
Bei aufgelegten Platten nachträglich mittels Schlüssels höhenverstellbar (bei Fuge 4mm)
Für die Randausbildung kann die Basis des Stelzlagers zugeschnitten werden.

Verlegtes Plattenformat (bitte Format eintragen): x x

Professionelles Planungsprogramm '3D-Konfigurator' für alle Belagsarten, Grundrisse und Höhenbereiche ist unter https://www.ceratrends.com abrufbar (keine Registrierung notwendig). Hiermit ist die Berechnung der exakt benötigten Stückzahl möglich.
Plattentype ist in eigener Position auszuschreiben

Technische Daten Stelzlager:
Verstellbereiche: siehe oben
Neigungsbereich: +/-5°
Kopfausführung: nivellierend und bei Bedarf mittels Drehring fixierbar
UV- und Witterungsbeständig
Temperatur-Einsatzbereich: -30° bis +80°
Durchmesser Boden: mind. 200mm
Durchmesser Kopf: mind. 120mm
Statische Bruchtlast: mind. 1,4 Tonnen p. Stelzlager
Material Basis: Polypropylen
Material Kopf: Bakelit
Plattenauflage: inclusive Anti-Rutsch- und Anti-Akustik-Auflage mit integrierten Fugenkreuzen (einzeln abtrennbar)
Erzeugnis: Stelzlager 'Professional' oder technisch gleichwertig

Liefernachweis / Vertrieb:
Fa. Ceratrends GmbH
Willersdorf 6a
4203 Altenberg
Österreich
Mail: office@ceratrends.com
Weitere technische Infos unter: https://www.ceratrends.com
Tel.: +43 7230 20545
Menge: 1,000 m2

**2.20 Randausführung mittels Randabschluss-Clips**
Ausführung eines fachgerechten Randabschlusses mittels Randabschluss-Clip aus Edelstahl 1.4301.
Der Randabschluss-Clip wird an das äußerste Stelzlager aufgelegt und am aufgehenden Rand bzw. Mauerwerk stumpf angeschlagen.
Die zu verlegende Platte wird dann auf den Randabschluss-Clip aufgelegt sodass keine Berührung
zwischen Platte und aufgehendem Mauerwerk erfolgen kann.

Professionelles Planungsprogramm '3D-Konfigurator' für alle Belagsarten, Grundrisse und Höhenbereiche ist unter https://www.ceratrends.com abrufbar (keine Registrierung notwendig)

Technische Daten:
Abmessungen: 150 x 50 x 1,5mm
Material: Edelstahl 1.4301

Liefernachweis / Vertrieb:
Fa. Ceratrends GmbH
Willersdorf 6a
A-4203 Altenberg
Österreich
Mail: office@ceratrends.com
Infos unter: https://www.ceratrends.com
Tel.: +43 7230 20545

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Menge: 1,000 lfm

**2.30 Ausführung einer Randverkleidung**
Ausführung einer fachgerechten Rand-Verkleidung mittels Randabschluss-Verkleidung aus Aluminium pulverbeschichtet für Stelzlager der Serie 'Professional'.
Die Randabschluss-Verkleidung wird auf die äußerste Stelzlager-Reihe aufgelegt und mittels der aufliegenden Platte fixiert. Zusätzlich kann eine Verklebung der Randverkleidung mittels geeignetem Montagekleber erfolgen.

Längsverbindung zwischen einzelnen Verkleidungen mittels Längsverbinder; Eckausführung mittels Eckverbinder

Professionelles Planungsprogramm '3D-Konfigurator' für alle Belagsarten, Grundrisse und Höhenbereiche ist unter https://www.ceratrends.com abrufbar (keine Registrierung notwendig)

Technische Daten:
Abmessungen: 6cm (8cm / 10cm / 12cm) x 270 cm
Material: Aluminium pulverbeschichtet (Farben: Anthrazit matt / Pastellgrau glänzend)

Liefernachweis / Vertrieb:
Fa. Ceratrends GmbH
Willersdorf 6a
A-4203 Altenberg
Österreich
Mail: office@ceratrends.com
Infos unter: https://www.ceratrends.com
Tel.: +43 7230 20545

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Menge: 1,000 lfm

**2.40 Ausführung einer Randverkleidung mittels Randprofilen**
Ausführung einer fachgerechten Rand-Verkleidung mittels Randabschluss-Profiles aus [Edelstahl / Aluminium pulverbeschichtet] für Stelzlager der Serie 'Professional'.
Eckausführung mittels vorgefertigter 90°-Ecke

Das Randabschluss-Profil wird auf die äußerste Stelzlager-Reihe aufgelegt und mittels der aufliegenden Platte fixiert.
Am unteren Rand wird ein unterer Setzstufen-Clip unter das Stelzlager gelegt und fixiert.
Die vertikale Randverkleidung in der Stärke 20mm (+/- 1mm) wird auf das benötigte Maß zugeschnitten und zwischen Randprofil und dem unteren Setzstufen-Anschluss-Clips eingefügt.

Professionelles Planungsprogramm '3D-Konfigurator' für alle Belagsarten, Grundrisse und Höhenbereiche ist unter https://www.ceratrends.com abrufbar (keine Registrierung notwendig).

Technische Daten:
Material: Aluminium pulverbeschichtet oder Edelstahl 1.4301 gebürstet
Farbe nach Wahl des AG bei Material Aluminium pulverbeschichtet: Anthrazit matt / Pastellgrau glänzend / Schwarz Matt / Antikweiss

Liefernachweis / Vertrieb:
Fa. Ceratrends GmbH
Willersdorf 6a
A-4203 Altenberg
Österreich
Mail: office@ceratrends.com
Infos unter: https://www.ceratrends.com
Tel.: +43 7230 20545

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Menge: 1,000 lfm

**2.50 Ausführung einer Randverkleidung mittels Randclips**
Ausführung einer fachgerechten Rand-Verkleidung mittels oberer und unterer Setzstufen-Anschluss-Clips aus Edelstahl 1.4301 für Stelzlager der Serie 'Professional'.
Die oberen und unteren Setzstufen-Anschluss-Clips werden an das äußerste Stelzlager gemäß Beschreibung des Herstellers befestigt.
Die vertikale Stufenplatte in der Stärke 20mm (+/- 1mm) wird auf das benötigte Maß zugeschnitten und zwischen oberem und unteren Setzstufen-Anschluss-Clips eingefügt.

Professionelles Planungsprogramm '3D-Konfigurator' für alle Belagsarten, Grundrisse und Höhenbereiche ist unter https://www.ceratrends.com abrufbar (keine Registrierung notwendig).

Technische Daten:
Abmessungen: gem. Hersteller
Material: Edelstahl 1.4301

Liefernachweis / Vertrieb:
Fa. Ceratrends GmbH
Willersdorf 6a
A-4203 Altenberg
Österreich
Mail: office@ceratrends.com
Infos unter: https://www.ceratrends.com
Tel.: +43 7230 20545

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Menge: 1,000 lfm

**2.60 Ausgleich von Boden-Unebenheiten mittels Bautenschutz-Pads**
Ausgleich von Bodenunebenheiten mittels Bautenschutz-Pads.
Die Bautenschutz-Pads sind unter die Stelzlager zu legen und gleichen damit geringe Unebenheiten des Untergrundes aus und sorgen für ein flächenbündige Auflage des Stelzlagers.

Technische Daten:
Material: PUR-gebundenes Gummigranulat
Abmessungen: 200 x 200 x 4mm
Maximalbelastung: 13 Tonnen / m2
Flächengewicht: ca. 2,7 kg / m2

Professionelles Planungsprogramm '3D-Konfigurator' für alle Belagsarten, Grundrisse und Höhenbereiche ist unter https://www.ceratrends.com abrufbar (keine Registrierung notwendig)

Liefernachweis / Vertrieb:
Fa. Ceratrends GmbH
Willersdorf 6a
A-4203 Altenberg
Österreich
Mail: office@ceratrends.com
Infos unter: https://www.ceratrends.com
Tel.: +43 7230 20545

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Menge: 1,000 m2

USt %: 19; Summe brutto: 0
